# TUBERÍA PVC-U PRESIÓN CON JUNTA

- Propiedad del archivo: RIB Spain
- Formato: FIEBDC-3/2020
- Programa: Presto 22.00
- Fecha: 21/07/2022
- Tipo: lista de precios
- Fecha de los precios: 11/02/2022
- Divisa: EUR
- IVA: 10 %

## 10 TUBERÍA PVC-U PRESIÓN CON JUNTA

**63.6JN** ml Tubo PVC PRESIÓN 63.6 J.E. 1452-2
Precio: 2.14
Suministro de tubería diametro nominal 63mm de PVC-U Compacto, unión mediante Junta Elástica tipo EUROMUFE, para PN6, fabricada según UNE EN 1452-2 con certificado AENOR, en color gris, abastecimiento o riego.

**75.6JN** ml Tubo PVC PRESIÓN 75.6 J.E. 1452-2
Precio: 2.89
Suministro de tubería diametro nominal 75mm de PVC-U Compacto, unión mediante Junta Elástica tipo EUROMUFE, para PN6, fabricada según UNE EN 1452-2 con certificado AENOR, en color gris, abastecimiento o riego.

**90.6J.N** ml Tubo PVC PRESIÓN 90.6 J.E. 1452-2
Precio: 4.12
Suministro de tubería diametro nominal 90mm de PVC-U Compacto, unión mediante Junta Elástica tipo EUROMUFE, para PN6, fabricada según UNE EN 1452-2 con certificado AENOR, en color gris, abastecimiento o riego.

**110.6J.N** ml Tubo PVC PRESIÓN 110.6 J.E. 1452-2
Precio: 4.93
Suministro de tubería diametro nominal 110mm de PVC-U Compacto, unión mediante Junta Elástica tipo EUROMUFE, para PN6, fabricada según UNE EN 1452-2 con certificado AENOR, en color gris, abastecimiento o riego.

**125.6J.N** ml Tubo PVC PRESIÓN 125.6 J.E. 1452-2
Precio: 6.45
Suministro de tubería diametro nominal 125mm de PVC-U Compacto, unión mediante Junta Elástica tipo EUROMUFE, para PN6, fabricada según UNE EN 1452-2 con certificado AENOR, en color gris, abastecimiento o riego.

**140.6JN** ml Tubo PVC PRESIÓN 140.6 J.E. 1452-2
Precio: 8.05
Suministro de tubería diametro nominal 140mm de PVC-U Compacto, unión mediante Junta Elástica reforzada con aro metálico, para PN6, fabricada según UNE EN 1452-2 con certificado AENOR, en color gris, abastecimiento o riego.

**160.6JN** ml Tubo PVC PRESIÓN 160.6 J.E. 1452-2
Precio: 10.41
Suministro de tubería diametro nominal 160mm de PVC-U Compacto, unión mediante Junta Elástica reforzada con aro metálico, para PN6, fabricada según UNE EN 1452-2 con certificado AENOR, en color gris, abastecimiento o riego.

**180.6JN** ml Tubo PVC PRESIÓN 180.6 J.E. 1452-2
Precio: 13.1
Suministro de tubería diametro nominal 180mm de PVC-U Compacto, unión mediante Junta Elástica tipo EUROMUFE, para PN6, fabricada según UNE EN 1452-2 con certificado AENOR, en color gris, abastecimiento o riego.

**200.6JN** ml Tubo PVC PRESIÓN 200.6 J.E. 1452-2
Precio: 15.97
Suministro de tubería diametro nominal 200mm de PVC-U Compacto, unión mediante Junta Elástica reforzada con aro metálico, para PN6, fabricada según UNE EN 1452-2 con certificado AENOR, en color gris, abastecimiento o riego.

**250.6JN** ml Tubo PVC PRESIÓN 250.6 J.E. 1452-2
Precio: 25.29
Suministro de tubería diametro nominal 250mm de PVC-U Compacto, unión mediante Junta Elástica reforzada con aro metálico, para PN6, fabricada según UNE EN 1452-2 con certificado AENOR, en color gris, abastecimiento o riego.

**315.6JN** ml Tubo PVC PRESIÓN 315.6 J.E. 1452-2
Precio: 39.12
Suministro de tubería diametro nominal 315mm de PVC-U Compacto, unión mediante Junta Elástica reforzada con aro metálico, para PN6, fabricada según UNE EN 1452-2 con certificado AENOR, en color gris, abastecimiento o riego.

**400.6JN** ml Tubo PVC PRESIÓN 400.6 J.E. 1452-2
Precio: 63.31
Suministro de tubería diametro nominal 400mm de PVC-U Compacto, unión mediante Junta Elástica reforzada con aro metálico, para PN6, fabricada según UNE EN 1452-2 con certificado AENOR, en color gris, abastecimiento o riego.

**500.6JN** ml Tubo PVC PRESIÓN 500.6 J.E. 1452-2
Precio: 100.44
Suministro de tubería diametro nominal 500mm de PVC-U Compacto, unión mediante Junta Elástica reforzada con aro metálico, para PN6, fabricada según UNE EN 1452-2 con certificado AENOR, en color gris, abastecimiento o riego.

**630.6JN** ml Tubo PVC PRESIÓN 630.6 J.E. 1452-2
Precio: 157.27
Suministro de tubería diametro nominal 630mm de PVC-U Compacto, unión mediante Junta Elástica reforzada con aro metálico, para PN6, fabricada según UNE EN 1452-2 con certificado AENOR, en color gris, abastecimiento o riego.

**63.8JN** ml Tubo PVC PRESIÓN 63.8 J.E. 1452-2
Precio: 2.61
Suministro de tubería diametro nominal 63mm de PVC-U Compacto, unión mediante Junta Elástica reforzada con aro metálico, para PN8, fabricada según UNE EN 1452-2 con certificado AENOR, en color gris, abastecimiento o riego.

**63.10JN** ml Tubo PVC PRESIÓN 63.10 J.E. 1452-2
Precio: 3.02
Suministro de tubería diametro nominal 63mm de PVC-U Compacto, unión mediante Junta Elástica reforzada con aro metálico, para PN10, fabricada según UNE EN 1452-2 con certificado AENOR, en color gris, abastecimiento o riego.

**75.10JN** ml Tubo PVC PRESIÓN 75.10 J.E. 1452-2
Precio: 4.3
Suministro de tubería diametro nominal 75mm de PVC-U Compacto, unión mediante Junta Elástica reforzada con aro metálico, para PN10, fabricada según UNE EN 1452-2 con certificado AENOR, en color gris, abastecimiento o riego.

**90.10JN** ml Tubo PVC PRESIÓN 90.10 J.E. 1452-2
Precio: 6.13
Suministro de tubería diametro nominal 90mm de PVC-U Compacto, unión mediante Junta Elástica reforzada con aro metálico, para PN10, fabricada según UNE EN 1452-2 con certificado AENOR, en color gris, abastecimiento o riego.

**110.10JN** ml Tubo PVC PRESIÓN 110.10 J.E. 1452-2
Precio: 7.43
Suministro de tubería diametro nominal 110mm de PVC-U Compacto, unión mediante Junta Elástica reforzada con aro metálico, para PN10, fabricada según UNE EN 1452-2 con certificado AENOR, en color gris, abastecimiento o riego.

**125.10JN** ml Tubo PVC PRESIÓN 125.10 J.E. 1452-2
Precio: 9.56
Suministro de tubería diametro nominal 125mm de PVC-U Compacto, unión mediante Junta Elástica reforzada con aro metálico, para PN10, fabricada según UNE EN 1452-2 con certificado AENOR, en color gris, abastecimiento o riego.

**140.10JN** ml Tubo PVC PRESIÓN 140.10 J.E. 1452-2
Precio: 12.03
Suministro de tubería diametro nominal 140mm de PVC-U Compacto, unión mediante Junta Elástica reforzada con aro metálico, para PN10, fabricada según UNE EN 1452-2 con certificado AENOR, en color gris, abastecimiento o riego.

**160.10JN** ml Tubo PVC PRESIÓN 160.10 J.E. 1452-2
Precio: 15.75
Suministro de tubería diametro nominal 160mm de PVC-U Compacto, unión mediante Junta Elástica reforzada con aro metálico, para PN10, fabricada según UNE EN 1452-2 con certificado AENOR, en color gris, abastecimiento o riego.

**180.10JN** ml Tubo PVC PRESIÓN 180.10 J.E. 1452-2
Precio: 19.75
Suministro de tubería diametro nominal 180mm de PVC-U Compacto, unión mediante Junta Elástica tipo EUROMUFE, para PN10, fabricada según UNE EN 1452-2 con certificado AENOR, en color gris, abastecimiento o riego.

**200.10JN** ml Tubo PVC PRESIÓN 200.10 J.E. 1452-2
Precio: 24.35
Suministro de tubería diametro nominal 200mm de PVC-U Compacto, unión mediante Junta Elástica reforzada con aro metálico, para PN10, fabricada según UNE EN 1452-2 con certificado AENOR, en color gris, abastecimiento o riego.

**250.10JN** ml Tubo PVC PRESIÓN 250.10 J.E. 1452-2
Precio: 37.91
Suministro de tubería diametro nominal 250mm de PVC-U Compacto, unión mediante Junta Elástica reforzada con aro metálico, para PN10, fabricada según UNE EN 1452-2 con certificado AENOR, en color gris, abastecimiento o riego.

**315.10JN** ml Tubo PVC PRESIÓN 315.10 J.E. 1452-2
Precio: 60.12
Suministro de tubería diametro nominal 315mm de PVC-U Compacto, unión mediante Junta Elástica reforzada con aro metálico, para PN10, fabricada según UNE EN 1452-2 con certificado AENOR, en color gris, abastecimiento o riego.

**400.10JN** ml Tubo PVC PRESIÓN 400.10 J.E. 1452-2
Precio: 96.82
Suministro de tubería diametro nominal 400mm de PVC-U Compacto, unión mediante Junta Elástica reforzada con aro metálico, para PN10, fabricada según UNE EN 1452-2 con certificado AENOR, en color gris, abastecimiento o riego.

**63.16JN** ml Tubo PVC PRESIÓN 63.16 J.E. 1452-2
Precio: 4.54
Suministro de tubería diametro nominal 63mm de PVC-U Compacto, unión mediante Junta Elástica reforzada con aro metálico, para PN16, fabricada según UNE EN 1452-2 con certificado AENOR, en color gris, abastecimiento o riego.

**75.16JN** ml Tubo PVC PRESIÓN 75.16 J.E. 1452-2
Precio: 6.41
Suministro de tubería diametro nominal 75mm de PVC-U Compacto, unión mediante Junta Elástica reforzada con aro metálico, para PN16, fabricada según UNE EN 1452-2 con certificado AENOR, en color gris, abastecimiento o riego.

**90.16JN** ml Tubo PVC PRESIÓN 90.16 J.E. 1452-2
Precio: 9.14
Suministro de tubería diametro nominal 90mm de PVC-U Compacto, unión mediante Junta Elástica reforzada con aro metálico, para PN16, fabricada según UNE EN 1452-2 con certificado AENOR, en color gris, abastecimiento o riego.

**110.16JN** ml Tubo PVC PRESIÓN 110.16 J.E. 1452-2
Precio: 11.22
Suministro de tubería diametro nominal 110mm de PVC-U Compacto, unión mediante Junta Elástica reforzada con aro metálico, para PN16, fabricada según UNE EN 1452-2 con certificado AENOR, en color gris, abastecimiento o riego.

**125.16JN** ml Tubo PVC PRESIÓN 125.16 J.E. 1452-2
Precio: 14.3
Suministro de tubería diametro nominal 125mm de PVC-U Compacto, unión mediante Junta Elástica reforzada con aro metálico, para PN16, fabricada según UNE EN 1452-2 con certificado AENOR, en color gris, abastecimiento o riego.

**140.16JN** ml Tubo PVC PRESIÓN 140.16 J.E. 1452-2
Precio: 17.92
Suministro de tubería diametro nominal 140mm de PVC-U Compacto, unión mediante Junta Elástica reforzada con aro metálico, para PN16, fabricada según UNE EN 1452-2 con certificado AENOR, en color gris, abastecimiento o riego.

**160.16JN** ml Tubo PVC PRESIÓN 160.16 J.E. 1452-2
Precio: 23.36
Suministro de tubería diametro nominal 160mm de PVC-U Compacto, unión mediante Junta Elástica reforzada con aro metálico, para PN16, fabricada según UNE EN 1452-2 con certificado AENOR, en color gris, abastecimiento o riego.

**180.16JN** ml Tubo PVC PRESIÓN 180.16 J.E. 1452-2
Precio: 29.68
Suministro de tubería diametro nominal 180mm de PVC-U Compacto, unión mediante Junta Elástica tipo EUROMUFE, para PN16, fabricada según UNE EN 1452-2 con certificado AENOR, en color gris, abastecimiento o riego.

**200.16JN** ml Tubo PVC PRESIÓN 200.16 J.E. 1452-2
Precio: 36.48
Suministro de tubería diametro nominal 200mm de PVC-U Compacto, unión mediante Junta Elástica reforzada con aro metálico, para PN16, fabricada según UNE EN 1452-2 con certificado AENOR, en color gris, abastecimiento o riego.

**250.16JN** ml Tubo PVC PRESIÓN 250.16 J.E. 1452-2
Precio: 56.71
Suministro de tubería diametro nominal 250mm de PVC-U Compacto, unión mediante Junta Elástica reforzada con aro metálico, para PN16, fabricada según UNE EN 1452-2 con certificado AENOR, en color gris, abastecimiento o riego.

**315.16JN** ml Tubo PVC PRESIÓN 315.16 J.E. 1452-2
Precio: 90.11
Suministro de tubería diametro nominal 315mm de PVC-U Compacto, unión mediante Junta Elástica reforzada con aro metálico, para PN16, fabricada según UNE EN 1452-2 con certificado AENOR, en color gris, abastecimiento o riego.
